# Skalitzer Str. 95
Angebotsaufforderung (GAEB DA XML 3.2, DA83)
Projekt: 017372
Währung: EUR
Vergabeart: Freihändige Vergabe
Abgabeort: Covivio Immobilien GmbH Lietzenburger Str. 90 10719 Berlin F
Ausführungsbeginn: 06.07.2026
Ausführungsende: 13.11.2026
Erstellt mit: GXML Toolbox V3.3 R20230829, iTWO_64 V24.0.454, 08.04.2026

## LEISTUNGSÜBERSICHT
In dieser Ausschreibung sind Fassadensanierungsarbeiten für das Projekt SKA 95 aufgeführt.

| Art | Menge |
| --- | --- |
| Fassade SKA 95 | ca. 2050 m2 |

## ALLGEMEINE PROJEKTBESCHREIBUNG SKA 95
Grundstück:
Skalitzer Str. 95, 95a, 10999 Berlin

Projekt Kürzel:
SKA 95

Fassade: Gerüststellung für Sanierung und Malerarbeiten
Bei dem Bauvorhaben Skalitzer Str. 95, 95a handelt es sich um ein 5-geschossiges (EG-4.OG) Mehrfamilienhaus, bestehend aus dem Vorderhaus, einem Hinterhaus, einem Seitenflügel und einem eingeschössigen Gewerbehaus im 2. Hof.

Das Gebäude ist unterkellert und die Fassaden sind verputzt. Die Bestandswände bestehen aus Mauerwerk und der Dachstuhl aus Holz. Die Geschossdecken sind mit Ausnahme der Massivdecke über dem Kellergeschoss ebenfalls in Holzbauweise errichtet worden. Das Dach ist zum Teil mit Dachsteinen und Dachpappe gedeckt. Straßenseitig verfügt das Mehrfamilienhaus über kleine Balkone.

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
## ALLGEMEINE TECHNISCHE VORBEMERKUNGEN WDVS
Der sachliche Geltungsbereich ergibt sich ebenso wie die technische Ausführung aus den ATV:
DIN 18345 Wärmedämm-Verbundsysteme und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## ALLGEMEINE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 232 WDVS Fassade
Datum: 08.04.2026

### Titel 01 Fassadensanierung

#### Abschnitt 01.01 Allgemeine Leistungen und Vorarbeiten

**01.01.0010 Baustelleneinrichtung**
*** Pauschalposition
Diese Position beinhaltet alle notwendige Baustelleneinrichtungen
für Fassadenarbeiten, die zur vertragsgemäßen Erfüllung der
Bauleistungen erforderlich sind. Fassadensilo bzw. Standmischer,
Durchlaufmischer, Geräte,Werkzeuge sowie Magazincontainer für
Baustellengeräte, Matrialcontainer, Müllentsorgung (Baumischcontainer
bzw. Bauschuttcontainer), Bagger für Aushubarbeiten (falls notwendig),
mobilen zusätzlichen Bauzaun (falls notwendig) und gegebenenfalls
Mannschaftscontainer. inkl. an- und abtransportieren sowie aufbauen und
eintrichten.Hinweis: Diese Position beinhaltet Einrichten, Vorhalten (für komplette
Leistungszeit) und Räumen der BE.
Menge: 1,000 psch

**01.01.0020 Schäden diagnostizieren, kenzeichnen und protokollieren (gesamte Fassade)**
*** Pauschalposition
Gründliches Überprüfen der Oberfläche auf vorhandene
Schäden durch Abklopfen und Kennzeichnung der
entsprechenden Stellen, Festhalten von Art, Umfang und
Menge der Schäden im Beisein der Bauleitung in einem
Protokoll, als Grundlage für die Festlegung der
Arbeitsausführung und der späteren Abrechnung der
fertigen Arbeiten. Diese Position beinhaltet die
Schadendiagnosierten von der Fassade im Hinterhof
sowie auf der Straßenseite vor der WDVS-Arbeiten.

Gesamte Fläche ca. 1900 m²
Achtung: Die Ergebnisse müssen fotografisch und
schriftlich dokumentiert werden.
Menge: 1,000 psch

**01.01.0030 Besonderer Schutz Bauelemente Fenster und Eingangstüren**
Liefern und Anbringen, Unterhalten und Beseitigen einer gegen
Staub und Spritznebel dichten, transparenten
Folienabklebung auf Fenster- und Türflächen
zum Schutz von Blend- und Flügelrahmen sowie
Glasflächen gegen Verschmutzung und Beschädigung.
Fensterflügel so abgekleben, dass sie zum Lüften
geöffnet werden können.
Menge: 550,000 m²

**01.01.0040 Putz prüfen, Haftzugprüfung, Oberflächenfestigkeit**
Oberflächenfestigkeit von Putzflächen prüfen, mit
Handwischprüfung und Ritznadel.

Bauteil : Außenwand für WDVS Anbringung
Menge: 50,000 Stk

**01.01.0050 Hohllagen abschlagen**
Prüfung und Abschlagen von hohlliegenden, nicht
tragfähigen Putzschichten, inkl. fachgerechter Entsorgung
des anfallenden Schuttmaterials. Aufbringen eines
Niveauausgleiches mit artgleichem Material.

Hinweis: Abrechnung nach Aufmaß und nach erfolgter
Schadensdiagnose
Menge: 500,000 m²

**01.01.0060 Partieller Ausgleich an Putzfehlstellen**
Liefern und Erstellen eines Niveauausgleiches nach DIN 18 202 Tab.
3 mit 2-lagigem Putz mindestens der Mörtelgruppe CS II
nach DIN EN 998 oder anderen geeigneten Baustoffen
an Putzfehl- oder Hohlstellen. An ubenen Oberflächen
entsprechend evtl. Arbeitsgang wiederholen, ggfs.
Mauerrisse fachgerecht schließen.
Menge: 400,000 m²

**01.01.0070 Untergrund reinigen, grober Schmutz**
Fachgerechtes Reinigen des Untergrundes von grober Verschmutzung,

z. B. Gips-, Mörtel-, Farbreste oder Öl.
Menge: 2050,000 m²

**01.01.0080 Leibungsputz entfernen, Bauschutt entsorgen, t ca. 200 mm, s bis 30 mm**
Fachgerechtes entfernen des Leibungsputzes zurückschneiden/
abstemmen, Untergrund ist Mauerwerk, für die Aufnahme der Dämmung,
Schutzmaßnahmen gegen herabfallenden Bauschutt sind
vorzunehmen, der Bauschutt ist zu sammeln und zu entsorgen,
die Entsorgungskosten sind in die Einheitspreise zu inkludieren.

Tiefe: ca. 150 - 250 mm
Stärke: ca. 30 mm

Ort: Fenster + Türen
Menge: 1400,000 m

**01.01.0090 Rückbau Abdeckung / Lüftungsgitter**
Rückbau und Entsorgung Abdeckungen /
Lüftungsgitter verschiedener Größen
bis 25/25 cm
Menge: 10,000 Stk

**01.01.0100 Rückbau Fallrohr Bestand**
Rückbau der bestehenden Fallrohre inkl. der Rohrschellen mit
doppeltem Scharnier, sowie aller Bögen, Verbindungsstücke,
Zubehör- und Befestigungsteile.

Befestigungsuntergrund: Mauerwerk
Menge: 160,000 m

**01.01.0110 Flexschläuche für Dachrinnenetwässerung während der Bauzeit**
Liefern und herstellen einer senkrechten Wasserführung mit Flexschläuchen
im Außenbereich, DN 100, inkl. aller notwendigen Befestigungen
am Gebäude/Gerüst von DG bis EG und der Vorhaltung bis Bauende,
inkl. Entfernen und Entsorgen der Flexschläuche
Menge: 160,000 m

**01.01.0120 Sprechanlage demontieren, wieder montieren**
Klingel- und Sprechanlage vor Ausführung des Wärmedämm-
Verbundsystems demontieren, lagern, säubern und nach
Abschluss der Arbeiten mit Abstandshaltern wieder fachgerecht
montieren und anschließen;
Kabel während der Bauzeit sichern.

Größe: ca. 200/500 mm
Menge: 3,000 Stk

**01.01.0130 Lampen demontieren, einlagern, montieren**
Lampen demontieren, einlagern und nach den
Arbeiten wieder montieren und anschließen, entsprechend Bestand.
Inkl. aller zur Montage notwendigen Maßnahmen
und allem zur Montage notwendigen Zubehör.
Menge: 10,000 Stk

**01.01.0140 Schilder entfernen, wieder befestigen**
Schilder an Bestandsfassade vor Ausführung des
Wärmedämm-Verbundsystems entfernen, der BL
übergeben und nach Abschluss der Arbeiten mit
Distanzdübeln wieder befestigen; Durchdringungen
mit komprimierbarem Dichtungsband verschließen
und dreiseitig mit Silikon in Fassadenfarbe versiegeln.
Menge: 12,000 Stk

**01.01.0150 Hausnummer demontieren, zwischenlagern und wieder montieren**
Hausnummer vor Ausführung des
Wärmedämm-Verbundsystems entfernen, der BL
übergeben und nach Abschluss der Arbeiten mit
Distanzdübeln wieder befestigen, ggf. anschließen.
Durchdringungen mit komprimierbarem Dichtungsband
verschließen und dreiseitig mit Silikon in Fassadenfarbe versiegeln.
Menge: 2,000 Stk

#### Abschnitt 01.02 WDVS

**01.02.0010 Grundierungen mit Tiefengrund**
Liefern und fachgerechtes aufbringen einer Tiefengrundierung
aus lösemittelfreier Kunstharzdispersion passend zum
System (Plattenkleber).

Angebotenes Fabrikat: '....................................................' vom Bieter einzutragen

Untergrund: bauzeitlicher Kratzputz
Menge: 2100,000 m²

**01.02.0020 Grundierung mit Tiefengrund, fungizid**
Liefern und fachgerechtes aufbringen eines Voranstrichs
für Außenputz auf trockenen Unterputz oder
Armierungsschicht, Auftrag gemäß Herstellerangaben.
Art des Untergrunds: Unterputz, Armierungsschicht
Art des Auftrags: Voranstrich
Art des Auftrags: Haftgrund auf fungizider Basis

Folgeschicht: Putz

Angebotenes Fabrikat: '....................................................' vom Bieter einzutragen
Menge: 250,000 m²

**01.02.0030 WDVS MiWo, d= 160 mm, WLG 035, Putz**
*** Bezugsbeschreibung
Mineralwolle, Außenwand mit mineralischem Oberputz geklebt
und gedübelt einschl. Armierung und Egalisierungsanstrich
liefern und fachgerecht herstellen als komplette Leistung.

An Fenster- und Türecken sind zusätzliche Armierungsgewebestreifen
diagonal zu den Ecken einzubauen. Alle Anarbeitungen an
Durchdringungen und Öffnungen sind hier mit einzurechnen.

Das schlagregendichte Abdichten von diversen Anschlussfugen
mit langsam expandierendem Fugendichtband aus vollimprägniertem
Weichschaumstoff und Ausbildung von Dehnfugen mit entsprechenden
Profilen sind in diese Position mit einzurechnen. Dies betrifft u. a. die
Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung

Angeb. Fabrikat '....................................................' vom Bieter einzutragen

kalkulierte Dübellänge: '....................................................' vom Bieter einzutragen
Menge: 2000,000 m²

**01.02.0040 Minderpreis Minderstärke, d= 140 mm**
*** Bedarfsposition ohne GB
Minderpreis für Minderstärke betreffend der aus der
Hauptposition bennanten Dämmplatten. (z.B. 140 mm, 120 mm)
Zusätzlich Dübel.

Der Preis ist pro 2 cm Dämmstärke anzugeben.
Menge: 1,000 m²

**01.02.0050 WDVS MiWo, d= 120 mm, WLG 032, Putz**
*** Bedarfsposition ohne GB
*** wie Position 01.02.0030
Dämmung:  Mineralwolle, WLG 032
Dämmstoffstärke: 120 mm
Menge: 2000,000 m²

**01.02.0060 WDVS, PUR/PIR, WLG 025, B1, d=100 mm, Wände Balkonbereich**
Liefern und fachgerechtes anbringen einer Dämmplatte aus Polyurethan-/
Polyisocyanurat-Hartschaum, PUR/PIR DIN EN
13165, Bemessungswert der Wärmeleitfähigkeit max. 0,023
W/(mK), Baustoffklasse DIN 4102-1 B2
(normalentflammbar), als Platte sonst WDVS-Aufbau wie vor.

Dämmstoffstärke: 100 mm
WLG: 025
Baustoffklasse: B1
Kantenausbildung : stumpf
Inlusiv des Feuchteschutzes des Sockelbereichs (vom -60cm GUK
bis zur min5cm GOK) und Putz.
mineralischer Oberputz
als Dünnschicht-Leichtputz
Struktur:  Kratzputz, Körnung 2- 3 mm ohne
Zwei Abdichtungsanstriche im Übergangsbereich
Oberputz/Perimeterdämmplatte,
im erdberührten Bereich zum Schutz vor aufsteigender Feuchtigkeit,
mit kunststoffmodifizierter PCC-Schlämme, kälteelastisch,
rißüberbrückend, matt, pigmentiert.

Ausführung : gemäß Herstellervorschrift
Ausführungsort: Balkonbereich

Einbauort:  Balkone Strassenseite
Menge: 100,000 m²

**01.02.0070 WDVS, Sockel, EPS,Perimeterdämmung, B1, d=140 mm, h=60 cm**
*** Bezugsbeschreibung
Liefern und fachgerecht herstellen eines WDVS mit einer Sockelplatte
aus expandiertem Polystyrol-Hartschaum.
Perimeterdämmung, bituminöse Verklebung,EPS 030 PW, mit bituminöser
Klebemasse dicht gestoßen sonst WDVS-Aufbau wie vor.

Gesamthöhe: 60 cm (beginnt -10 cm GUK bis 50 cm GOK)
Dämmstoffstärke: 140 mm
WLG: 030
Baustoffklasse: B1
Dämmung: expandiertem.
Polystyrol-Hartschaumplatten (EPS) mit Stufenfalz
Kantenausbildung : stumpf
Inklusiv des Feuchteschutzes des Sockelbereichs
(vom -60cm GUK bis zur min 5cm GOK) und Putz.

Mineralischer Oberputz als Dünnschicht-Leichtputz
Struktur:  Kratzputz, Körnung 2- 3 mm ohne
Zwei Abdichtungsanstriche im Übergangsbereich
Oberputz/Perimeterdämmplatte, im erdberührten Bereich
zum Schutz vor aufsteigender Feuchtigkeit, mit kunststoffmodifizierter
PCC-Schlämme, kälteelastisch, rißüberbrückend, matt, pigmentiert.

Ausführung : gemäß Herstellervorschrift
Ausführungsort: - Sockelbereich
Einbauort:  EG/Innenhof/Balkoninnenseiten

Angeb. Fabrikat '....................................................' vom Bieter einzutragen
Menge: 60,000 m²

**01.02.0080 Minderpreis Minderstärke Sockeldämmung**
*** Bedarfsposition ohne GB
*** wie Position 01.02.0070
Minderpreis für Minderstärke betreffend der aus der Hauptposition
bennanten Dämmplatten. (z.B. 120 mm, 100 mm)

Zusätzlich Dübel.
Der Preis ist pro 2 cm Dämmstärke anzugeben.
Menge: 1,000 m²

**01.02.0090 Dämmung der Fensterleibungen mit 20 mm PIR 025**
Liefern und fachgerechte Ausführung von PIR-Dämmung, WLG 025,
an Tür- und Fensteröffnungen als Laibungsdämmung, 20 mm dick

Ausbilden einer Fenster- Türleibung sowie Stürze mit
wind- und schlagregendichter, bewegungsfähiger
Systemanschlussfuge mit Anputzleiste, bestehend aus:

- Anputzleiste, selbstklebend
- integriertem, komprimiertem Fugendichtband
- Schutzlasche
- Putzanschlag
- eingespachtelter Gewebeeckwinkel im Übergang
  zur Wandfläche
- Putzoberfläche Leibung wie Hauptfläche

Hinweis: die Diagonalbewehrung oberhalb  der Fensterecken ist
mit der Hauptposition abgegolten

Leibungstiefe: ca. 150 mm

Ausführungsort: Fenster - und Türanschlüsse sowie alle Stürze
Menge: 1440,000 m

**01.02.0100 Mehr-/ Minderdicke PIR-Dämmung**
*** Bedarfsposition ohne GB
Mehr- bzw. Minderpreis pro cm Dämmstoffdicke der
PIR-Dämmung der Vorpositionen
Menge: 1,000 m²

**01.02.0110 Sockelprofil, verzinkter Stahl mit PVC-Überzug, Außenputz**
Liefern und fachgerechtes Anbringen eines Sockelprofils
aus verzinktem Stahlblech mit PVC-Überzug mit Tropfkante
zur Trennung von Wand- und Sockelbereich im Außenbereich.
Befestigungsmittel nach Wahl des Auftragnehmers.

Form Profil: Sockelprofil
Material Profil: verzinkter Stahl mit PVC-Überzug
Farbe: weiß
Schichtdicke Putz: 20 mm

Angeb. Fabrikat '....................................................' vom Bieter einzutragen
Menge: 90,000 m

**01.02.0120 Beschichtung außen, Silikonharzfarbe**
*** Bezugsbeschreibung
Liefern und herstellen einer Beschichtung 2- fach
auf Oberputz im Außenbereich mit Silikatfarbe in
3 verschiedenen Farbtönen bis zur vollständigen Deckung.

Untergrund: mineralischer Oberputz als Dünnschicht-Leichtputz
Kratzputz,  Körnung 2- 3 mm, weiß
Glanzgrad: stumpfmatt
Farbton: siehe Farbkonzept
Menge: 2100,000 m²

**01.02.0130 Feuchteschutzanstrich durch 2k-Dispersionsspachtel mit Carbontechnologie im**
Sockelbereich aufbringen
Liefern und fachgerechtes Aufbringen eines systemzugehörigen
Feuchteschutzanstrichs auf den vorbereiteten
Untergrund in spritzwassergefährdeten und/oder Sockel-
und Untererdbereichen gem. Systemdetail des
Systemanbieters bis ca. 30 cm über die spätere
Geländeoberkante aus einem 2k-Dispersionsspachtel.
Vorher vorkonfektionierte und aufeinander abgestimmte Anteile
aus carbonfaserverstärkter Trockenkomponente mit pastöser
Komponente im Verhältnis 1 : 1 mischen. Anschließend
ggf. durch Wasserzugabe bis max. 10 % auf streichfähige
Verarbeitungskonsistenz einstellen. So vorbereiteten
Feuchteschutz bis auf die Bauwerksabdichtung führen.
Hinweis: Durch diese Maßnahme soll aufgrund hoher
Grundwasserspiegel (gemäß DIN 18533) das Eindringen von
Feuchtigkeit in das Sockeldämmsystem vermieden werden.

Beginn Sockel: OKG +- 0,00 cm
Höhe: 1,00m
Produkt: Waterflex Carbon oder glw.
Menge: 75,000 m²

**01.02.0140 Zulage: helle Tönung**
*** Bedarfsposition ohne GB
*** wie Position 01.02.0120
einschl. der Grundierung
für helle Tönung (C1)

Abrechnung auch für Wandflächen und Leibungen.
Menge: 1,000 m²

**01.02.0150 Zulage: mittlere Tönung**
*** wie Position 01.02.0120
einschl. der Grundierung
für mittlere Tönung (C2)

Abrechnung auch für Wandflächen und Leibungen.
Menge: 2100,000 m²

**01.02.0160 Zulage: dunkle Tönung**
*** Bedarfsposition ohne GB
*** wie Position 01.02.0120
einschl. der Grundierung
für dunkle Tönung (C3)

Abrechnung auch für Wandflächen und Leibungen
Menge: 1,000 m²

**01.02.0170 Gewebeeckwinkel 90°**
*** Bezugsbeschreibung
Liefern und fachgerechtes anbringen von Gewebeeckwinkel
vollflächig in die systemzugehörige Armierungsmasse
eingebettet und lot- und fluchtrecht  ausgerichtet.
Eckwinkel aus Aluminium mit feinem Gewebe.
Gewebe im Bereich der Fensterlaibungen bis in die Ecke führen.
Winkel: 90°

Ausführungsort: Gebäudeaußenkanten, Leibungen
Menge: 1960,000 m

**01.02.0180 Gewebeeckwinkel flexibel**
*** wie Position 01.02.0170
Eckwinkel aus Kunststoff flexibel für Rundungen an
Balkonen mit feinem Gewebe.
Menge: 30,000 m

**01.02.0190 Gewebeeckwinkel ca. 135 - 160°**
*** wie Position 01.02.0170
Eckwinkel aus Aluminium mit feinem Gewebe.
Winkel: ca. 160°
Menge: 80,000 m

**01.02.0200 Zulage Panzer Gewebearmierung anstatt Doppelgewebe**
*** Bedarfsposition ohne GB
Panzer - Gewebearmierung als Zusatzarmierung für besonders
beanspruchte Fassadenflächen alternativ zur Verdopplung
der Armierungsgewebe 2 m Hoch im EG, liefern und fachgerecht anbringen.

Ausführungsort: EG Hofseite
Menge: 150,000 m²

**01.02.0210 mineralische Deckendämmung, D=140mm (Horizontale Dämmung) Balkondecken**
Deckendämmung geklebt und gedübelt liefern und fachg. montieren
Material:  Wärmedämmplatte aus Mineralwolle nach DIN EN 13162
WLZ 035 WAP zh A2
Stärke:  140mm

Ausführungsort: Decke / Balkon / Loggia
Menge: 65,000 m²

**01.02.0220 Abschluß-Profil aus Kunststoff zw. Sockelabdichtung und Dämmplatten als WDVS-Putzkante**
Liefern und fachgerechtes anbringen von Abschlußprofil aus
Kunststoff zw. Sockelabdichtung der Balkone und den
Dämmplatten als WDVS-Putzkante.
Putzkante waagerecht umlaufend in Höhe von ca. 10cm
über Boden an Balkon Wand- und Brüstungsinnenseiten.
Menge: 160,000 m

**01.02.0230 Zulage: Abgesetzte Putzbänder**
Zulage zur für die Herstellung von Putzbändern, vorstehend,
im Bereich der Aussenfassade Strassenseitig und
unter der Traufe, geschossweise umlaufend,
Oberputz wie Fassade.

Putzband Breite : 20 bis 30cm
Menge: 120,000 m

#### Abschnitt 01.03 Fensterbänke (Alu)

**01.03.0010 Außenfensterbank in Alu, Z 340mm**
Demontage und Entsorgung alter Fensterbänke.
Herstellen der beidseitigen Unterschnitte.
Lieferung und fachgerechte Montage der neuen Fensterbänke und
deren Einputzen und Eindichten.

Außenfensterbank aus Aluminiumblech, 3 mal gekantet, ohne
Unterschnitt, mit dazugehörigen Bordstücken aus Fensterbank-Gleitabschluss,
mit Dehnungsausgleich zur Aufnahme von Bewegungen inkl.
mechanischen Befestigung, Thermohalter, aller Anschlüsse, Falze,
Ausschnitte sowie elastische Verfugung an Fenster und Betonwände in
verschiedenen Einzellängen.

Material:  Aluminiumblech mit Antidröhnbeschichtung
Blechstärke: ca. 2,0 mm
Zuschnitt:  ca. 340 mm
Gefälle:  Min 3%

Hinweis: Fensterleibungsdämmung ist - PIR023
Menge: 200,000 m

**01.03.0020 Fensterbank unterfüttern, WDVS**
Gelieferte und eingebaute Fensterbank mit Trennlage und
Dämmstoff unterfüttern, für Wärmedämm-Verbundsystem,
einschl. entfernen und entsorgen der alten Ausgleichsschicht.

Dämmdicke: mind. 2 cm
Menge: 200,000 m

**01.03.0030 2. Dichtungsebene Fensterbänke**
Herstellung einer Dichtungsebene mittels geeigneter
Dichtschlämme gegen Schlagregen und Nässe
Menge: 200,000 m

**01.03.0040 Dichtband, Fenster/Tür, WDVS**
Liefern und fachgerechtes Anbringen von Vorkomprimiertes
Dichtungsband / Dehnfugenband zur Aufnahme von
Bewegungen an Fenster- und Türrahmen, Fensterbank
o.ä., kantenbündig mit Putz/Armierungsmörtel endend.

Material Dichtmasse: Dichtband

Angeb. Fabrikat '....................................................' vom Bieter einzutragen
Menge: 200,000 m

#### Abschnitt 01.04 Sonstige

**01.04.0010 Balkon- und Erkerunterseiten und -stirnseiten streichen**
Balkon- und Erkerunterseiten, inkl. Aufkantung an
Seiten mit Fassadenfarbe beschichten.
Menge: 25,000 m²

**01.04.0020 Absturzstangen, Edelstahl**
*** Bedarfsposition ohne GB
Lieferung und fachgerechte Montage der Absturzstangen aus
Edelstahl  Rundrohr, mit zugelassenen
Befestigungslaschen direkt in der Leibung befestigt,
inkl. aller erforderlichen Nebenarbeiten.

Material: Edelstahl
Durchmesser: gem. konstruktivem und statischem Erfordernis

Hinweis: Abrechnung erfolgt nach tatsächlichem Aufwand

Genaue Ausführung ist mit der örtlichen Bauleitung abzustimmen.
Menge: 1,000 m

**01.04.0030 Brüstungsabdeckung mit Balkonkastenhalterung**
Lieferung und Montage einer witterungsbeständigen
Brüstungsabdeckung mit Blumenkastenhalterung, die
in Kombination mit dem vorhandenen Brüstungsaufbau
die erforderliche Mindesthöhe der Absturzsicherung
von 1,10 m erreicht.

Kronenbreite: bis 55 cm (ca. 17cm WDVS, ca. 24cm Mauerwerk, ca. 11 cm WDVS)

Material:
- Materialqualität: Stahl/-blech
- Oberfläche: Feuerverzinkt

Konstruktion und Statik:
- Die Konstruktion muss den Anforderungen an
  Seitenschutz/Umwehrungen nach DIN EN 13374
  (Klasse A) und den relevanten Landesbauordnungen (LBO)
  entsprechen.
- Die Abdeckung und die integrierten Halterungen sind
  statisch so auszulegen, dass sie die horizontalen und
  vertikalen Lasten einer Absturzsicherung aufnehmen können.
  Ein statischer Nachweis ist vom Auftragnehmer zu erbringen.

Montage:
- Die Montage erfolgt mechanisch verdeckt (z.B. mittels
  Konsolen/Clipsystem auf der Brüstungskrone und frontseitiger
  Befestigung), um eine wärmebrückenfreie und sichere Anbindung
  an das Bestandsmauerwerk zu gewährleisten.
- Sämtliche Befestigungsmaterialien (Schrauben, Dübel etc.) müssen
  aus korrosionsbeständigem Material (z.B. Edelstahl A4) sein.
- Die Ausführung muss schlagregensicher erfolgen, inklusive aller
  erforderlichen Dichtungen und Tropfkanten.
Menge: 60,000 m

**01.04.0040 Außenanstrich an Fassade Straßenseite**
Lieferung und Herstellen eines Fassadenanstrichs.

Auftragen einer systemzugehörigen Fassadenfarbe
auf ungedämmte Fassade EG Straßenseite.
- Siliconharz-Fassadenfarbe, volldeckend
- wasserabweisend und wasserdampfdurchlässigen
- UV-beständig
- mit Sicherheit gegen den Befall durch Mikroorganismen, matt,
  auf Basis einer hochwertigen Siliconharz-Emulsion,
- Auftragen durch Streichen oder Rollen
- als Grundierung, Erstanstrich und Zweitanstrich
- Farbton: Hell 03.03.06 (nach Brillux/Scala o. glw.)
- Untergrund: Putz
- bis OK EG/UK WDVS

Fabrikat Fassadenfarbe: Brillux/Scala, Farbton 03.03.06 o. glw.

Angeb. Fabrikat/System Fassadenfarbe: '....................................................' vom Bieter einzutragen

Fassadenfarbe: '....................................................' vom Bieter einzutragen
Menge: 200,000 m²

**01.04.0050 Anarbeiten an Durchführungen bis 0,3 m²**
Ausklinken der Dämmplatten und anarbeiten aller Schichten
des WDVS, einschl. Abdichten mit dauerelastischer Fugenmasse,
für Leitungsführungen u.ä.
Querschnitt 0,3 m²
Menge: 30,000 Stk

**01.04.0060 Beschichtung, Metallgitter vor Fenstern**
Lieferung und Herstellen einer Metalllackierung.

2-fach lackieren, inkl. der erforderlichen Vorarbeiten.,
wie reinigen, entrosten, schleifen und grundieren.
In Leibung montiert
Gitter aus 4 - Kant - Vollmaterial oder Rundstab

Glanzgrad: matt
Deckvermögen: deckend
Farbton. Angabe AG

Bauteil: Fenster Strassen- und Hofseite  EG
Menge: 15,000 m²

**01.04.0070 Nachträgliches schließen Gerüstankerlöcher**
Nachträgliches Schließen der Gerüstankerlöcher im
gewählten System einschl. Endbeschichtung.
Ausführung abschnittsweise im Zuge des
Abrüstens durch den bauseitigen Gerüstbauer.
Abrechenbar ist die vertikale Ansichtsfläche des
Wärmedämm-Verbundsystems.
Menge: 2100,000 m²
DIN 276-1 2008-12: 335; Kostengruppe DIN 276 2018-12: 335
Leistungsbereichkatalog: 036
DIN 276-1 2008-12: 335
Kostengruppe DIN 276 2018-12: 335

**01.04.0080 Geländer Balkone lackieren**
*** Bedarfsposition ohne GB
Lieferung und Herstellen einer Metalllackierung.

Erstbeschichtung auf Stahlgeländern (Rohr- oder
Flachstahlkonstruktion) im Außenbereich, bestehend aus
Ober- und Untergurt und Füllstäben, mit Kunstharzlack,
bestehend aus Grund-, Zwischen- und Schlussbeschichtung.

Beschichtungsart: Erstbeschichtung
Werkstoff/Ausführung: Stahl
Schlussbeschichtungsstoff: Kunstharzlack

Zwischenbeschichtungsstoff : '....................................................' vom Bieter einzutragen

Grundbeschichtungsstoff : '....................................................' vom Bieter einzutragen

Glanzgrad: matt
Deckvermögen: deckend
Farbton. Angabe AG

Bauteil: Brüstungsgeländer, Höhe Geländer: ca. 20-40 cm
  Balkongeländer, Höhe ca. 100 cm, inkl. Blumenkastenhalterung
Menge: 50,000 m²

**01.04.0090 Anstrich Gesims / Dachkasten**
*** Bedarfsposition ohne GB
*** Bezugsbeschreibung
Ausbessern und Anstrich der Dachkasten-zweiseitig
deckend, diffusionsoffen, mit Wetterschutzfarbe
 (Kunstharzdispersion) einschl. Lieferung und Herstellung wie folgt:
- Imprägnierung
- Grundbeschichtung
- Zwischenbeschichtung
- Schlussbeschichtung
Farbton: gemäß RAL-Farbton gemäß Farbkonzept
Abwicklung: bis ca. 40 cm
Menge: 50,000 m

**01.04.0100 Anstrich Gesims / Dachkasten, farbig**
*** Bedarfsposition ohne GB
*** wie Position 01.04.0090
farbig anstreichen.
Menge: 1,000 m

**01.04.0110 Mauerseglerkasten**
*** Bedarfsposition ohne GB
Mauerseglerkasten liefern und nach Herstellervorschrift
einbauen inkl. aller Nebenarbeiten.

Einbauort: nach Vorgabe des AG bzw. Planung
Menge: 1,000 Stk

**01.04.0120 Starenkästen**
*** Bedarfsposition ohne GB
Starenkasten liefern und nach Herstellervorschrift
einbauen inkl. aller Nebenarbeiten.

Einbauort: nach Vorgabe des AG bzw. Planung
Menge: 1,000 Stk

#### Abschnitt 01.05 Stundenlöhne

**01.05.0010 Vorarbeiter**
*** Stundenlohnarbeiten
*** Bedarfsposition ohne GB
*** Bezugsbeschreibung
Stundenlohnarbeiten Vorarbeiter,
einschließlich aller Zuschläge und Nebenkosten,
für Arbeiten, welche nicht in den Positionen erfasst sind
und gegen Nachweis zur Ausführung kommen,
ausschließlich auf Weisung Bauleitung.
Menge: 1,000 h

**01.05.0020 Facharbeiter**
*** Stundenlohnarbeiten
*** Bedarfsposition ohne GB
*** wie Position 01.05.0010
Stundenlohnarbeiten Facharbeiter
Menge: 1,000 h

**01.05.0030 Helfer**
*** Stundenlohnarbeiten
*** Bedarfsposition ohne GB
*** wie Position 01.05.0010
Stundenlohnarbeiten Helfer
Menge: 1,000 h

**01.05.0040 Zulage für Arbeiten an Wochenenden (Samstag + Sonntag)**
*** Bedarfsposition ohne GB
Zulage für Arbeiten an Wochenenden (Samstag + Sonntag).

Aufschlag pro Stunde Arbeitseinsatz
(Vorarbeiter / Facharbeiter / Helfer)
Menge: 1,000 h
